# Kronau GeoNetz für Wärme und Kälte
Angebotsaufforderung (GAEB 90, DA83)
DV-Nummer: 20021
Währung: EUR
Auftraggeber: Gemeinde Kronau, Kirrlacher Str. 2, 76709 Kronau,

## Elektrotechnik Wärmepumpen
Datum: 19.01.22

*Hinweis*
Anlagenbeschreibung

Einleitung
Die Gemeinde Kronau plant ein "GeoNetz" als kalte
Nahwärme mit 40 °C VL-Temperatur und 10 °C
Rücklauftemperatur. Für die Wärmeerzeugung sind zwei
Heizzentralen und Wärmepumpen
vorgesehen. Die Wärmepumpen werden bei den
Kunden/Anschlussnehmer eingebaut. Die
Wasser/Wasser Wärmepumpen werden über das GeoNetz mit
Energie/Quelle aus bestehenden
Heizzentralen versorgt.

Bei den Verbrauchern werden 1 oder 2 Wärmepumpen zum
Beheizen der Gebäude eingebaut. Die
Wärmepumpen sind Wasser/Wasser-Anlagen. Die Quelle ist
das GeoNetz. Im Gebäude werden ein
Quellenspeicher (Primärseite) und ein Heizungsspeicher
(Sekundärseite) eingebaut. Die VL
Temperatur der Wärmepumpen muss von mindestens 70°C
bis 80°C betragen.

Konzeption Elektrotechnik

Rathaus Kronau
Die Stromversorgung für die Wärmepumpe wird aus dem
bestehenden Netzanschluss vorgenommen.
Die Wärmepumpe wird über ein neuen Wandlermessschrank
nach Vorgaben des Netzbetreibers
gemessen. Ab dem vorhandenen Hausanschlusskasten
Rathaus wird der neue Wandlermessschrank
angeschlossen. Parallel dazu erfolgt der Abgang für
die bestehende Verteilungen Rathaus. Die
Zuleitung zur Wärmepumpe und Regelungstechnik erfolgt
aus dem neuen Wandlermessschrank. Die
Elektroarbeiten werden nach Kabelzuglisten für die
Wärmepumpe, Regelung und allgemeine
Installation der Heizzentrale vorgenommen.

Erich-Kästner-Schule
Die Stromversorgung für die Erich-Kästner-Schule wurde
durch eine neue Trafostation neu errichtet.
Die Mittelspannungs-Übergabemessung ist mit dem
Netzbetreiber zu koordinieren. Die bestehende
Niederspannungsversorgung wird stillgelegt. Die
Zuleitungen für Die Erich-Kästner-Schule und für die
neuen Wärmepumpen werden ab Trafostation in
vorbereitete Leerrohre bis zum Hausanschlussraum
im UG eingezogen. Die Wärmepumpen werden über einen
neuen Wandlermessschrank nach
Vorgaben des Netzbetreibers gemessen. Bauseits erfolgt
für die Erich-Kästner-Schule eine neue
NSHV mit Wandlermessung. Die Wärmepumpen werden an dem
neuen Wandlermessschrank
angeschlossen. Die Zuleitung zur Wärmepumpe und
Regelungstechnik erfolgt aus dem neuen
Wandlermessschrank. Die Elektroarbeiten werden nach
Kabelzuglisten für die Wärmepumpe,
Regelung und teilweise für die allgemeine Installation
der Heizzentrale vorgenommen.

DRK Kronau
Für das DRK Gebäude wurde durch den Netzbetreiber ein
neue Niederspannungs-Hausanschluss
vorgenommen. Dieser ist als Kabelverteiler vor dem
DRK-Gebäude angebracht. Die Stromversorgung
für die Wärmepumpe wird aus dem neuen Netzanschluss
vorgenommen. Die Wärmepumpe wird über
ein neuen Wandlermessschrank nach Vorgaben des
Netzbetreibers gemessen. Ab dem vorhandenen
Kabelverteiler des DRK-Gebäudes wird der neue
Wandlermessschrank angeschlossen. Parallel dazu
erfolgt der Abgang für die bestehende Verteilungen
DRK-Gebäude. Die Zuleitung zur Wärmepumpe
und Regelungstechnik erfolgt aus dem neuen
Wandlermessschrank. Die Elektroarbeiten werden nach
Kabelzuglisten für die Wärmepumpe, Regelung und
allgemeine Installation der Heizzentrale
vorgenommen.

TSG-Halle
Für die TSG-Halle wurde ab der neuen Trafostation
Erich-Kästner-Schule neue kundeneigene
Niederspannungskabel bis TSG-Halle verlegt. Vor der
TSG-Halle ist ein neuer Kabelverteiler für die
Zuleitungskabel und Abgangskabel TSG-Halle zu
installieren. Die Abgangskabel werden an der
Außenfassade bis Technikraum im OG verlegt. Im
Technikraum wird ein neuer Wandlermessschrank
für die Messung Wärmepumpe und Abgang TSG-Halle
eingebaut. Die Wärmepumpe wird über ein
neuen Wandlermessschrank nach Vorgaben des
Netzbetreibers gemessen. Der Anschluss der
TSG-Halle erfolgt aus dem Wandlermessschrank mit neuer
Zuleitung bis zur bestehenden NSHV. Die
Zuleitung zur Wärmepumpe und Regelungstechnik erfolgt
aus dem neuen Wandlermessschrank. Die
Elektroarbeiten werden nach Kabelzuglisten für die
Wärmepumpe, Regelung und allgemeine
Installation der Heizzentrale vorgenommen.

Besprechungstermine

Es ist regelmäßig an Besprechungserminen die den
Anlagenbau betreffen teilzunehmen.

Ausschreibungsumfang Elektrotechnik
Wandlermessschrank 250A, Wärmepumpe Rathaus
Wandlermessschrank 630A, Wärmepumpe DRK-Gebäude
Wandlermessschrank 630A, Wärmepumpen
Erich-Kästner-Schule
Wandlermessschrank 630A, Wärmepumpe TSG-Halle
Allgemein-Schaltschrank Heizzentrale Rathaus
Allgemein-Schaltschrank Heizzentrale DRK-Gebäude
Allgemein-Schaltschrank Heizzentrale
Erich-Kästner-Schule
Allgemein-Schaltschrank Heizzentrale TSG-Halle
Allgmeine Installationsarbeiten in den Heizzentralen
Montage Verlegesysteme
Verlegung von Kabel und Leitungen im Gebäude
Einzhung und Verlegung von Kabel und Leitungen in
vorbereitete Leerohre
Anschlussarbeiten
EDV-Arbeiten zur Internetanbindung der
Heizungsfeldgeräte
Erdungsarbeiten für innere Erdung
Demontagearbeiten
Brandschutzmaßnahmen

bauseitige Ausschreibungen
Wärmepumpen
Pufferspeicher
Demontagearbeiten Heizungstechnik
Heizungstechnik
Regelungstechnik
Wärmedämmung
Lüftung

Bei folgenden Gebäuden werden Wärmepumpen eingebaut.
Zugleich sind diese
Gebäude Baustellenstandorte:

Rathaus Kronau
Kirrlacher Str. 2
76709 Kronau
Einbau 1 Wärmepumpe zum Kühlen und Heizen

Erich-Kästner-Schule
Hebelstr. 1
76709 Kronau
Einbau 2 Wärmepumpen zum Kühlen und Heizen

DRK Kronau
Jahnstraße 3
76709 Kronau
Einbau 1 Wärmepumpe zum Heizen

TSG-Halle
Im Sportzentrum 2
76709 Kronau
Einbau 1 Wärmepumpe zum Heizen und einer späteren
Möglichkeit der Kühlung

Weitere Arbeiten in Gebäuden

Ludwig-Guttmann-Schule
Guttmannstraße 8
76709 Kronau
Umbau Bestand, Wärmepumpe vorhanden

Handballförderzentrum
Im Sportzentrum 4
76709 Kronau
Umbau Bestand, Versorgung über TSG-Halle

Wohnhaus Seestraße 1/1 und Feuerwehr Kronau
76709 Kronau
Einbau Übergabestation und Anschluss an GeoNetz

Technische Konzeption

Als Leitfabrikat Wärmepumpen für die Standorte

Rathaus
Erich-Kästner-Schule
TSG-Halle
DRK

wird Fa. Viessmann Vitocal 350-G Pro ausgeschrieben

Zusätzlich wird für den Standort DRK eine Wärmepumpe
in "zerlegter Bauweise" von der Fa. COMBITHERM
GmbH, 70736 Fellbach, Tel. 0711 95 19 18 0
ausgeschrieben. Die Einbringung erfolgt in zerlegter
Bauweise.
Die Wärmepumpe wird am Standort zusamengebaut.

Energiezentralen 1 und 2 dienen als Quelle für die
sekundärseitigen Wärmepumpen
bei den Verbrauchern.

Energiezentrale 1 (Bestand) Holzheizung 550 kW mit
Rauchgaskondensation ca. 130 kW, 60 m³
großem Wärmespeicher, einer Druckhaltung und einem
Tischkühler ca. 300 kW.

Energiezentrale 2 (Bestand) ist im Heizraum der
Mehrzweckhalle errichtet. Mit einem BHKW 50
kWel und einem Gasbrennwertkessel ca. 800 kW.

Die Energiezentralen 1 und 2 sind über eine
Nahwärmeleitung verbunden und agieren
als eine Einheit. Die Zentralsteuerung wird in der
Energiezentrale 1 aufgestellt. Das
GeoNetz startet ab der Energiezentrale 2 mit PEX-Rohr
VL 40 °C - RL 10 °C, die
Verbindung EZ 1 und EZ 2 wird mit einer
Stahlrohrleitung verbunden mit VL 85 °C und
RL 10 °C.

Wärmepumpenanlage verwendet das GeoNetz als Quelle mit
40 °C geladenem
Quellenspeicher. Der Quellenspeicher wird durch die
Wärmepumpen entladen. Die
Rücklauftemperatur der Wärmepumpe beträgt 10 °C und
somit auch die
Rücklauftemperatur in das GeoNetz. Der Heizungspeicher
(Sekundärseite) wird mit 50
°C bis 80 °C nach Kundenwunsch geladen. Eine Kühlung
wird bei manchen Gebäuden
ebenfalls realisiert. Die Abwärme wird nicht
vernichtet, sondern in den VL des
GeoNetzes eingespeist. Das GeoNetz ist ohne
Vorschubpumpen aufgebaut, die
Quellenspeicher der Wärmepumpen werden über eigene
Pumpen geladen.

Geplante Energieerzeugung/Wärmepumpen in den Gebäuden
mit folgenden
Eckdaten:

Rathaus Kronau
Einbau 1 Wärmepumpe 110 kW
2 x Pufferspeicher je 2 m³
mit Kühlfunktion
VL Quelle 40 °C
RL Quelle 10 °C
VL Sekundärseite 73 °C
RL Sekundärseite 50 °C
VL Kühlung Primärseite 15 °C
RL Kühlung Primärseite 19 °C

Erich-Kästner-Schule
Einbau 2 Wärmepumpen je 250 kW
1 x Pufferspeicher 12 m³ (Quelle)
1 x Heizungsspeicher 10 m³
mit Kühlfunktion
VL Quelle 40 °C
RL Quelle 10 °C
VL Sekundärseite 73 °C
RL Sekundärseite 50 °C
VL Kühlung Primärseite 15 °C
RL Kühlung Primärseite 19 °C

Ludwig-Guttmann-Schule
Umbau bestehende Wärmepumpenanlage
Versorgung Quelle und Kühlung
über die Erich-Kästner-Schule
VL Quelle 40 °C
RL Quelle 10 °C
VL Kühlung Primärseite 15 °C
RL Kühlung Primärseite 19 °C

DRK Kronau
Einbau 1 Wärmepumpe
VL Quelle 40 °C
RL Quelle 10 °C
VL Sekundärseite 80 °C
RL Sekundärseite 55 °C

TSG-Halle
Einbau 1 Wärmepumpe
VL Quelle 40 °C
RL Quelle 10 °C
VL Sekundärseite 73 °C
RL Sekundärseite 50 °C

Handballförderzentrum
Umbau Bestand, Versorgung über TSG-Halle
VL Sekundärseite 70 °C
RL Sekundärseite 50 °C

Betriebsbedingungen Heizungsanlage
Aufstellhöhe: ca. 110 m über NHN

Schalltechnische Vorgaben:
Die schalltechnischen Vorgaben stellen sich wie folgt
dar:

Schall-Leistungspegel bis 65 dB(A) bei
Nenn-Wärmeleistung (B0/W35).

Die Wärmepumpen-Anschlussleitungen sind mit
Gummikompensatoren zu
entkoppeln.
Alternative Kompensatoren sind nicht zugelassen.
Auslegung/Beistellung der
Kompensatoren durch den Wärmepumpenhersteller, nicht
über den Heizungsbauer.

Zugang und Einbringung

Der Leistungsbereich des Auftragnehmers umfasst alle
davor genannten Standorte.
Die Baustelleneinrichtung ist für alle Standorte
einzuplanen und in die Einheitspreise
einzukalkulieren, eine gesonderte Vergütung ist
ausgeschlossen.

Zugang Rathaus

Der Heizraum befindet sich im UG des Rathauses. Mit
dem LKW kann bis auf 10 m an
den Eingang herangefahren werden. Im Außenbereich
befindet sich eine
Treppenanlage mit 5 Stufen und einer Breite von 3,2 m.
Die Eingangstür ist 2,0 m
hoch und 1,45 m breit. Bis zum Treppenabgang zum UG
sind 10 m Fußweg zu
beschreiten. Der Treppenabgang ist 1/2 gewändelt mit
Podest und 16 Stufen mit einer
Breite von 1,3 m. Bis zum Aufstellort sind 3 Türen und
10 m Fußweg zu überwinden.
Das engste Türmaß hat eine Breite von 0,9 m und eine
Höhe von 1,95 m. In dem
Heizraum sind die Wärmepumpe und 2 Pufferspeicher mit
a. 2.000 Liter zu
transportieren. Für die Pufferspeicher wird die
Tür-Öffnung im Teilbereich auf 1,1 m
verbreitert.

Zugang Erich-Kästner-Schule

Der Heizraum befindet sich im UG der Schule. Mit dem
LKW kann bis auf 30 m an den
Eingang herangefahren werden. Die Anlagenteile können
ebenerdig bis zum Eingang
Schule transportiert werden, der Weg ist gepflastert.
Die Eingangstür Schule ist 2,1 m
hoch und 1,8 m breit. Der Eingang zum Heizraum
befindet sich im EG, bis dahin sind
noch weitere Stufen (4 Stück) mit einer Breite von 1,8
m zu überwinden.

Die Eingangstür zum Heizraum ist 2,1 m hoch und 1,1 m
breit. Bis zum Aufstellort ca.
7 m ist ein Stahlpodest 3 m x 3 m und eine Treppe mit
15 Stufen und einer Breite von
1,0 m zu beschreiten.

Im Heizraum sind 2 Wärmepumpen aufzustellen sowie im
Nebenraum ein
kellergeschweißter Pufferspeicher 12 m³ herzustellen.
Ein weiterer Pufferspeicher 10
m³ wird im Außenbereich aufgestellt.

Zugang DRK

Der Heizraum befindet sich im UG. Mit dem LKW kann bis
auf 2 m an den Eingang/die
Garage herangefahren werden. Der Zugang zum Gebäude
erfolgt ebenerdig über die
Garage. Das Garagentor ist 2,5 m breit und 3 m hoch.
In der Garage befindet sich ein
Treppenabgang zum Heizraum mit 13 Stufen und einer
Breite von 0,8 m. Am Ende der
Treppe befindet sich rechts zur Treppe eine Zugangstür
zum Heizraum. Die
Zugangstür ist 1,8 m hoch und 0,8 m breit. Im Heizraum
und anschließendem
Nebenraum werden ein Pufferspeicher und eine
Wärmepumpe aufgestellt. Der
Pufferspeicher 5 m³ wird vor Ort geschweißt. Ein
weiterer Speicher 5 m³ wird im
Außenbereich aufgestellt. Die Verbindungsöffnung
Heizraum und Nebenraum ist 0,84
m breit und 1,8 m hoch. Die Raumhöhe beträgt 2,0 m

Zugang TSG-Halle

Der Heizraum befindet sich im 1. OG der Sporthalle.
Die Einbringung der
Wärmepumpe erfolgt mittels Kranfahrzeug. Für die
Einbringung der Wärmepumpe
muss im Außenbereich/Stahltreppe ein Geländer de- und
remontiert werden. Die
Zugangstür zum Gebäude ist 2,0 m hoch und 0,9 m breit,
nach 5 m Fußweg erreicht
man den Heizraum. Die Zugangstür hat folgende
Abmessungen 0,9 m breit und 2,0 m
hoch. 4 Pufferspeicher je 2.500 Liter werden über ein
Außenfenster (2,7 x 1,4 m) in
den Heizraum eingebracht. Dafür ist ein Stapler mit
einer Ladehöhe von 5 m
notwendig. Vor dem Fenster befindet sich ein
Parkplatz. LKW und Stapler können bis
an das Gebäude heranfahren. Die Einbringung der
Wärmepumpe kann über das
Fenster leider nicht erfolgen (Kältemittel bedingt und
Lagerung Wärmepumpe).

### Titel 01 Schaltschränke

**01.1 Wandlermess-Standschrank bis 250 A, Rathaus**
Wandlermess-Standschrank bis 250 A, Rathaus
Bestückt und verdrahtet nach Vorgaben des
Netzbetreibers

wie vor beschrieben
Abmessungen:
Höhe : 2000 mm + Sockel 200 mm
Breite: 850 mm
Tiefe : 424 mm
IP41, RAL 7032, Schutzklasse I
bestückt mit:
1 Stk Hauptsammelschienensystem 250A, 5polig
1 Stk Mess- und Wandlerfeld bis 250A
nach den Richtlinien des Netzbetreibers
Sammelschienensystem mit Trennstelle für VNB- Wandler

VNB-seitig:
1 Stk Sicherungslastleiste NH00/125A,
Überspannungsschutz
1 Stk Sicherungslastleiste NH1/250A, Zuleitung
1 Stk Sicherungslastleiste NH1/250A, Rathaus
1 Stk Sicherungslastleiste NH1/250A, Kuppelleiste
Wandler

Messteil:
Prüfklemme 16polig
3 LS-Schalter B10A/25kA, 1polig
1 Wandler-Wirkstromzählerfeld Netzbetreiber
1 TSG-Feld Netzbetreiber
1 Kommunikationsfeld
1 Wandlersatz Netzbetreiber

Abgangsseite
1 Stk NH-Sicherungsabgang NH1/250A Wärmepumpe
1 Stk NH-Sicherungsabgang NH00/125A Reserve

Liefern und anschlussfertig montieren.
Menge: 1,000 Stk

**01.2 Wandlermess-Standschrank bis 630 A, DRK-Gebäude**
Wandlermess-Standschrank bis 630 A, DRK-Gebäude
Bestückt und verdrahtet nach Vorgaben des
Netzbetreibers

wie vor beschrieben
Abmessungen:
Höhe : 2000 mm + Sockel 200 mm
Breite: 1.300 mm
Tiefe : 424 mm
IP41, RAL 7032, Schutzklasse I
bestückt mit:
1 Stk Hauptsammelschienensystem 630A, 5polig
1 Stk Mess- und Wandlerfeld bis 630A
nach den Richtlinien des Netzbetreibers
Sammelschienensystem mit Trennstelle für VNB- Wandler

VNB-seitig:
1 Stk Sicherungslastleiste NH00/125A,
Überspannungsschutz
1 Stk Sicherungslastleiste NH2/400A, Zuleitung
1 Stk Sicherungslastleiste NH1/250A, DRK-Gebäude
1 Stk Sicherungslastleiste NH2/400A, Kuppelleiste
Wandler

Messteil:
Prüfklemme 16polig
3 LS-Schalter B10A/25kA, 1polig
1 Wandler-Wirkstromzählerfeld Netzbetreiber
1 TSG-Feld Netzbetreiber
1 Kommunikationsfeld
1 Wandlersatz Netzbetreiber

Abgangsseite
2 Stk NH-Sicherungsabgang NH1/250A Wärmepumpe
1 Stk NH-Sicherungsabgang NH00/125A Reserve

Liefern und anschlussfertig montieren.
Menge: 1,000 Stk

**01.3 Wandlermess-Standschrank bis 630 A, Erich-Kästner-Schule**
Wandlermess-Standschrank bis 630 A,
Erich-Kästner-Schule
Bestückt und verdrahtet nach Vorgaben des
Netzbetreibers

wie vor beschrieben
Abmessungen:
Höhe : 2000 mm + Sockel 200 mm
Breite: 1.300 mm
Tiefe : 424 mm
IP41, RAL 7032, Schutzklasse I
bestückt mit:
1 Stk Hauptsammelschienensystem 630A, 5polig
1 Stk Mess- und Wandlerfeld bis 630A
nach den Richtlinien des Netzbetreibers
Sammelschienensystem mit Trennstelle für VNB- Wandler

VNB-seitig:
1 Stk Sicherungslastleiste NH00/125A,
Überspannungsschutz
2 Stk Sicherungslastleiste NH2/400A, Zuleitung
2 Stk NH-Sicherungsabgang NH1/250A UV-Heizung/Regelung

Messteil:
Prüfklemme 16polig
3 LS-Schalter B10A/25kA, 1polig
1 Wandler-Wirkstromzählerfeld Netzbetreiber
1 TSG-Feld Netzbetreiber
1 Kommunikationsfeld
1 Wandlersatz Netzbetreiber

Abgangsseite
2 Stk NH-Sicherungsabgang NH2/400A Wärmepumpe
1 Stk NH-Sicherungsabgang NH00/125A Reserve

Liefern und anschlussfertig montieren.
Menge: 1,000 Stk

**01.4 Wandlermess-Standschrank bis 630 A, TSG-Halle**
Wandlermess-Standschrank bis 630 A, TSG-Halle
Bestückt und verdrahtet nach Vorgaben des
Netzbetreibers

wie vor beschrieben
Abmessungen:
Höhe : 2000 mm + Sockel 200 mm
Breite: 1.300 mm
Tiefe : 424 mm
IP41, RAL 7032, Schutzklasse I
bestückt mit:
1 Stk Hauptsammelschienensystem 630A, 5polig
1 Stk Mess- und Wandlerfeld bis 630A
nach den Richtlinien des Netzbetreibers
Sammelschienensystem mit Trennstelle für VNB- Wandler

VNB-seitig:
1 Stk Sicherungslastleiste NH00/125A,
Überspannungsschutz
2 Stk Sicherungslastleiste NH2/400A, Zuleitung
1 Stk Sicherungslastleiste NH1/250A, TSG-Halle
1 Stk Sicherungslastleiste NH2/400A, Kuppelleiste
Wandler

Messteil:
Prüfklemme 16polig
3 LS-Schalter B10A/25kA, 1polig
1 Wandler-Wirkstromzählerfeld Netzbetreiber
1 TSG-Feld Netzbetreiber
1 Kommunikationsfeld
1 Wandlersatz Netzbetreiber

Abgangsseite
1 Stk NH-Sicherungsabgang NH2/400A Wärmepumpe
1 Stk NH-Sicherungsabgang NH00/125A Reserve

Liefern und anschlussfertig montieren.
Menge: 1,000 Stk

**01.5 Überspannungsschutz AC**
Überspannungsschutzableiter AC Typ 1+2+3
Ableiter für den Vorzählerbereich

Aufnahme auf der Stromschiene
Nennspannung 3-Phasen 230/400 V AC System TN-S
Höchste Dauerspannung Uc 255 Vac
Nennfrequenz fn 0-100 Hz
Betriebsstrom - Leckstrom bei Uc Ic: keiner
Folgestrom If: keiner
Folgestromlöschfähigkeit Ifi: unendlich
Ansprechzeit tA: <10 ns
TOV-Fest UT: 450 V/5 sec.
Nennableitstrom / Pol - 15x8/20 µs
Impulse In: 40 kA
Max. Ableitstoßstrom - Max. Ableitfähigkeit @ 8/20µs
Imax: 280 kA
Blitzstoßstrom - Max. Ableitfähigkeit @ 10/350 µs/Pole
Iimp: 25
kA
Kombinierter Stoß - Klasse III Test Uoc: 20 kV

Komplett liefern und betriebsbereit montieren
einschließlich
allem Zubehör
Menge: 4,000 Stk

**01.6 Verteilerschrank 200 A**
Verteilerschrank
Gehäuse und Tür aus Stahlblech, mit eingelegtem
Kunststoffprofil zur Schutzisolation, RAL 7035
pulverbeschichtet, Flanschöffnungen oben und unten,
Verteilerbereich für Geräteeinbau inkl. Hutschinen und
allem
erforderlichen Reihenklemmen-, Verdrahtungs- und
Befestigungsmaterial.

Mit folgenden Einbauten:
- Hauptschalter 200 A, 4-polig, Sammelschiene
- Überspannungsschutz Typ 1+2
- 1x beglaubigter Wandler-Hutschienen-Stromzähler
200/5A,
Klasse 1, M-Bus (RTU)
- 2x NH00 Sicherungsabgänge (125 A) einschl.
Sicherungen,
Sammelschiene
- 8x D0II 3 pol. einschl. Sicherungen
- 1x FI-Schutzschalter 25/0,03 A, 4-polig
- 4x FI-Schutzschalter 40/0,03 A, 4-polig
- 4x Leitungsschutzschalter B10 A 1 pol.
- 24x Leitungsschutzschalter B16 A 1 pol.
- 4x Leitungsschutzschalter B16 A 3 pol.
- 2x Leitungsschutzschalter C16 A 3 pol.
- 2x Leitungsschutzschalter C32 A 3 pol.

Komplett montiert und verdrahtet, alle Leitungen
einführen und
anschließen

Schutzart: IP 54
Farbton: lichtgrau
H x B x T 1.900 x 800 x 225 mm
Sockel: 200 mm

Fabrikat: Stiebel & John
 G-Standschrank
 oder gleichwertig
Menge: 1,000 Stk

**01.7 Verteilerschrank 100 A**
Gehäuse und Tür aus Stahlblech, mit eingelegtem
Kunststoffprofil zur Schutzisolation, RAL 7035
pulverbeschichtet, Flanschöffnungen oben und unten,
Verteilerbereich für Geräteeinbau inkl. Hutschinen und
allem
erforderlichen Reihenklemmen-, Verdrahtungs- und
Befestigungsmaterial.

Mit folgenden Einbauten:
- Hauptschalter 100 A, 4-polig, Sammelschiene
- Überspannungsschutz Typ 2
- 1x beglaubigter Hutschienen-Stromzähler 5(65) A,
Klasse 1,
M-Bus (RTU)
- 1x NH000 Sicherungsabgänge (100 A) einschl.
Sicherungen,
Sammelschiene
- 5x D0II 3 pol. einschl. Sicherungen
- 1x FI-Schutzschalter 25/0,03 A, 4-polig
- 4x FI-Schutzschalter 40/0,03 A, 4-polig
- 4x Leitungsschutzschalter B10 A 1 pol.
- 16x Leitungsschutzschalter B16 A 1 pol.
- 2x Leitungsschutzschalter B16 A 3 pol.
- 2x Leitungsschutzschalter C32 A 3 pol.

Komplett montiert und verdrahtet, alle Leitungen
einführen und
anschließen

Schutzart: IP 54
Farbton: lichtgrau
H x B x T 1.900 x 550 x 225 mm
Sockel: 200 mm

Fabrikat: Stiebel & John
 G-Standschrank
 oder gleichwertig
Menge: 3,000 Stk

**01.8 Verteilerkasten 10 DA**
Aufputzmontage, thermoplastischer
Kunststoff,schlagfest, RAL
7032, vorgeprägte Ausbruchmarkierung für
Kabeleinführung
von allen Seiten, Kompl. liefern, montieren, Einführen
der
Leitung und auf beschriftete Klemmen anklemmen.
Einbau-Verteilerplatte für Klemmpresstechnik, Leitung:
A-2Y F
(L) 2Y 10x2x0,8 oder J-Y (ST) Y 10x2x0,8 mit LSA+
Leiste
Menge: 2,000 Stk

**01.9 Kabelverteilerschrank Gr.1**
Kabelverteilerschrank Gr.1

Normkabelverteilerschrank Größe 1 aus
glasfaserverstärktem
Polyester (SMC) nach DIN 14598 lackiert in RAL 7035
mit einer
Türe

Normen
DIN EN 60439-5
DIN 43629

Zusätzliche Anforderungen
Der Kabelverteilerschrank muss mindestens Schutzart
IP44
erfüllen., Belüftungskanäle müssen vorhanden sein. Die
Oberfläche ist gerippt.
Alle Fe-Metallteile müssen die Korrosionsschutzprüfung
nach
DIN 50018 bestehen.
Schraubverbindungen zur Befestigung von Sammelschienen
oder NH-Sicherungsleisten müssen aus nichtrostendem
Material bestehen vorzugsweise Edelstahl oder
galvanisiert
(blau verzinkt mit einer Schichtdicke von 15-20µm)
Das Gehäuse ist aus glasfaserverstärktem Vollpolyester
und
lackiert (Farbton ähnlich RAL 7035).
Die Türen sind werkzeuglos aushängbar und haben einen
Öffnungswinkel von 180°. Es ist eine
Dreipunkt-Verriegelung mit
Schwenkhebel einzubauen. Der Schwenkhebel bietet
Aufnahme
für Profilhalbzylinder von 40-45mm Länge. Dieser muss
durch
eine plombierbare Abdeckung geschützt sein.
Die rechte Tür beinhaltet eine Schaltplantasche und
einen
außen angebrachten Schilderrahmen mit 5 unbedruckten
Bezeichnungstafeln und einem Symbol "Elektro-Blitz".

Ausrüstung des Schrankes
Der Schrank ist mit 6 Lastschaltleisten Größe 2
versehen.
- Einspeisung: 3x NH2, 3x NAYY-J 4x150 mm²
- Abgangskabel: 2x NH2, 2x NYY-J 4x95mm²
- Reserve: 1x NH2
Der Schrank ist mit min. 500A zu belasten, ohne dass
die
Grenzübertemperaturen gem. DIN EN 61439-1 überschritten
werden. Verbleibende Leerplätze auf den Sammelschienen
sind
mit steckbaren Berührschutzabdeckungen zu versehen.
Aktive Teile sind handrückensicher geschützt gem. IP2X
Die Türinneseite (rechts) enthält eine
Schaltplantasche.

Sammelschienensystem:
Das Sammelschienensystem ist vierpolig für min 500A
ausgelegt.
Die Oberfläche der Schienen muss glanzverzinnt (5 µm)
sein.
Der Leistenabstand (Breite) beträgt 100 mm.
Der Sammelschinen-Mittenabstand muss 185 mm und der
Mittenabstand zwischen unterster Sammelschiene (L3)
und der
PEN-Schiene mindestens 220 mm betragen.
Die PEN Schiene ist mit je einer Stahlrahmenklemme
25-240mm² Al/Cu pro belegtem Leistenlatz auszurüsten,
für die
Einspeiseleiste sind entsprechende Klemmenanzahl
vorzusehen.
Das Sammelschienensystem muss so angeordnet sein, dass
bei geöffneter Tür alle
Sammelschienen einschließlich der PEN-Schiene frei
zugänglich sind.

Bezugsadresse:
Fabrikat: Jean Müller GmbH, Eltville am Rhein

Komplett liefern und auf Sockel montieren.
Menge: 1,000 Stk

**01.10 Sockel für Kabelverteilerschrank Gr.1**
Sockel für Kabelverteilerschrank Gr.1

Norm-Sockel für Kabelverteilerschrank
Norm:
DIN 43629, Teil 2

Anforderungen:
Der Sockel besteht aus glasfaserverstärktem Polyester
nach
DIN 14598.
Für vorübergehende Bauanschlüsse befinden sich in
beiden
Seitenwänden jeweils eine von innen stochersicher
verschlossenen Baustellenöffnung Pg42 (bajonettierte
Verriegelung).
Der Sockel enthält keine Metallteile und wird als
Baupaket in
Einzelteilen geliefert.
Die vordere obere Frontplatte lässt sich zum
Einschwenken der
Kabel ohne Verwendung von Hilfsmitteln wegklappen.
Eine höhenverstellbare Aluminiumschiene (40x40x6mm) zur
sicheren Fixierung der Kabel ist im Sockel
untergebracht.
Um den Erddruckkräften beim eingraben entgegenzuwirken
sind zwei Stabilisierungsschienen mittig im Sockel
einzulegen
(im Lieferumfang vorhanden).
Der Sockel bietet Befestigungsmöglichkeit für eine N/PE
Schiene.

Bezugsadresse:
Fabrikat: Jean Müller GmbH, Eltville am Rhein

Komplett liefern und Sockel montieren.
Menge: 1,000 Stk

**01.11 Trennmesser für Größe NH2**
*** Bedarfsposition ohne GB
Trennmesser für Größe NH2
In Sicherungsleiste montiert
Menge: 9,000 Stk

**01.12 NH Sicherungseinsatz 160 A für Größe NH2**
NH Sicherungseinsatz 160 A für Größe NH2
In Sicherungsleiste montiert
Menge: 9,000 Stk

**01.13 NH Sicherungseinsatz 200 A für Größe NH2**
NH Sicherungseinsatz 200 A für Größe NH2
In Sicherungsleiste montiert
Menge: 6,000 Stk

**01.14 NH Sicherungseinsatz 250 A für Größe NH2**
NH Sicherungseinsatz 250 A für Größe NH2
In Sicherungsleiste montiert
Menge: 3,000 Stk

**01.15 NH Sicherungseinsatz 315 A für Größe NH2**
NH Sicherungseinsatz 315 A für Größe NH2
In Sicherungsleiste montiert
Menge: 3,000 Stk

**01.16 NH Sicherungseinsatz 400 A für Größe NH2**
NH Sicherungseinsatz 400 A für Größe NH2
In Sicherungsleiste montiert
Menge: 3,000 Stk

### Titel 02 Kabel und Leitungen

*Hinweis*
Elektroleitungen/ Kabel
Falls nichts anderes vermerkt ist, wird im
Einheitspreis die
Verlegung eingerechnet für: Stemm- und Schlitzarbeiten
bei UP
Installation, Einziehen in Stahlrohre, Kunststoffrohre,
Kabelrinnen, Steigetrassen, Installationskanäle,
Brüstungskanäle oder verlegen auf Profilschienen
(Bügelschellen) sowie Hohlwandinstallation. Für
Erdleitungen
sind in den Einheitspreisen das Einlegen in bauseitigen
Kabelgraben oder das Einziehen in Leerohr
einzukalkulieren.
Mittel- und Niederspannungskabel und Leitungen sind
getrennt
von Fernmelde-, Daten-, Meß-, und
Kommunikationsleitungen
zu verlegen, damit evtl. auftretende Störungen
vermieden
werden.

Im Einheitspreis ist der aktuelle Zuschlag für
Nichteisenmetalle
entsprechend einzurechnen.

Die Verlegung der Kabel und Leitungen erfolgt zu 100%
als
AP-Installation.

**02.1 NYM-J 3 x 1,5 mm²**
NYM-J 3 x 1,5 mm²
wie vor beschrieben
Menge: 500,000 m

**02.2 NYM-J 5 x 1,5 mm²**
NYM-J 5 x 1,5 mm²
wie vor beschrieben
Menge: 500,000 m

**02.3 NYM-J 7 x 1,5 mm²**
NYM-J 7 x 1,5 mm²
wie vor beschrieben
Menge: 60,000 m

**02.4 NYM-J 3 x 2,5 mm²**
NYM-J 3 x 2,5 mm²
wie vor beschrieben
Menge: 100,000 m

**02.5 NYM-J 5 x 2,5 mm²**
NYM-J 5 x 2,5 mm²
wie vor beschrieben
Menge: 80,000 m

**02.6 NYM-J 7 x 2,5 mm²**
NYM-J 7 x 2,5 mm²
wie vor beschrieben
Menge: 60,000 m

**02.7 NYM-J 5 x 4 mm²**
NYM-J 5 x 4 mm²
wie vor beschrieben
Menge: 30,000 m

**02.8 NYM-J 5 x 6 mm²**
NYM-J 5 x 6 mm²
wie vor beschrieben
Menge: 40,000 m

**02.9 NYM-J 5 x 10 mm²**
NYM-J 5 x 10 mm²
wie vor beschrieben
Menge: 40,000 m

**02.10 NYM-J 5 x 16 mm²**
NYM-J 5 x 16 mm²
wie vor beschrieben
Menge: 60,000 m

**02.11 NYY-J 3 x 1,5 mm²**
NYY-J 3 x 1,5 mm²
wie vor beschrieben
Menge: 80,000 m

**02.12 NYY-J 5 x 1,5 mm²**
NYY-J 5 x 1,5 mm²
wie vor beschrieben
Menge: 80,000 m

**02.13 NYSLYÖ-O 3 x 1 mm²**
NYSLYÖ-O 3 x 1 mm²
wie vor beschrieben
(Flexible, ölbeständige Protoflex
PVC-Steuerleitung)
Menge: 400,000 m

**02.14 NYSLYÖ-J 5 x 1 mm ²**
NYSLYÖ-J 5 x 1 mm ²
wie vor beschrieben
(Flexible, ölbeständige Protoflex
PVC-Steuerleitung)
Menge: 200,000 m

**02.15 NYSLYÖ-J 7 x 1 mm²**
NYSLYÖ-J 7 x 1 mm²
wie vor beschrieben
(Flexible, ölbeständige Protoflex
PVC-Steuerleitung)
Menge: 60,000 m

**02.16 NYSLYÖ-J 12 x 1 mm²**
NYSLYÖ-J 12 x 1 mm²
wie vor beschrieben
(Flexible, ölbeständige Protoflex
PVC-Steuerleitung)
Menge: 40,000 m

**02.17 NYSLYÖ-J 3 x 1,5 mm²**
NYSLYÖ-J 3 x 1,5 mm²
wie vor beschrieben
(Flexible, ölbeständige Protoflex
PVC-Steuerleitung)
Menge: 300,000 m

**02.18 NYSLYÖ-J 4 x 1,5 mm²**
NYSLYÖ-J 4 x 1,5 mm²
wie vor beschrieben
(Flexible, ölbeständige Protoflex
PVC-Steuerleitung)
Menge: 200,000 m

**02.19 NYSLYÖ-J 5 x 1,5 mm²**
NYSLYÖ-J 5 x 1,5 mm²
wie vor beschrieben
(Flexible, ölbeständige Protoflex
PVC-Steuerleitung)
Menge: 80,000 m

**02.20 NYSLYÖ-J 7 x 1,5 mm²**
NYSLYÖ-J 7 x 1,5 mm²
wie vor beschrieben
(Flexible, ölbeständige Protoflex
PVC-Steuerleitung)
Menge: 40,000 m

**02.21 NYSLYÖ-J 5 x 2,5 mm²**
NYSLYÖ-J 5 x 2,5 mm²
wie vor beschrieben
(Flexible, ölbeständige Protoflex
PVC-Steuerleitung)
Menge: 200,000 m

**02.22 NYSLYÖ-J 7 x 2,5 mm²**
NYSLYÖ-J 7 x 2,5 mm²
wie vor beschrieben
(Flexible, ölbeständige Protoflex
PVC-Steuerleitung)
Menge: 40,000 m

**02.23 NYSLYÖ-J 5 x 4 mm²**
NYSLYÖ-J 5 x 4 mm²
wie vor beschrieben
(Flexible, ölbeständige Protoflex
PVC-Steuerleitung)
Menge: 40,000 m

**02.24 NYSLYCYÖ-O 4x1 mm²**
NYSLYCYÖ-O 4x1 mm²
wie vor beschrieben
(Flexible, ölbeständige, geschirmte
Protoflex PVC-Steuerleitung)
Menge: 300,000 m

**02.25 NYSLYCYÖ-O 5 x 1 mm²**
NYSLYCYÖ-O 5 x 1 mm²
wie vor beschrieben
(Flexible, ölbeständige, geschirmte
Protoflex PVC-Steuerleitung)
Menge: 200,000 m

**02.26 NYSLYCYÖ-J 7 x 1 mm²**
NYSLYCYÖ-J 7 x 1 mm²
wie vor beschrieben
(Flexible, ölbeständige, geschirmte
Protoflex PVC-Steuerleitung)
Menge: 80,000 m

**02.27 NYSLYCYÖ-J 12 x 1 mm²**
NYSLYCYÖ-J 12 x 1 mm²
wie vor beschrieben
(Flexible, ölbeständige, geschirmte
Protoflex PVC-Steuerleitung)
Menge: 30,000 m

**02.28 NYSLYCYÖ-J 5 x 1,5 mm²**
NYSLYCYÖ-J 5 x 1,5 mm²
wie vor beschrieben
(Flexible, ölbeständige, geschirmte
Protoflex PVC-Steuerleitung)
Menge: 80,000 m

**02.29 NYSLYCYÖ-J 7 x 1,5 mm²**
NYSLYCYÖ-J 7 x 1,5 mm²
wie vor beschrieben
(Flexible, ölbeständige, geschirmte
Protoflex PVC-Steuerleitung)
Menge: 80,000 m

**02.30 NYSLYCYÖ-J 5 x 2,5 mm²**
NYSLYCYÖ-J 5 x 2,5 mm²
wie vor beschrieben
(Flexible, ölbeständige, geschirmte
Protoflex PVC-Steuerleitung)
Menge: 100,000 m

**02.31 NYSLYCYÖ-J 7 x 2,5 mm²**
NYSLYCYÖ-J 7 x 2,5 mm²
wie vor beschrieben
(Flexible, ölbeständige, geschirmte
Protoflex PVC-Steuerleitung)
Menge: 30,000 m

**02.32 NYCWY-J 4 x 35/16 mm²**
wie vor beschrieben
(Starkstromerdkabel)
Menge: 40,000 m

**02.33 NYCWY-J 4 x 50/25 mm²**
wie vor beschrieben
(Starkstromerdkabel)
Menge: 40,000 m

**02.34 NYCWY-J 4 x 70/35 mm²**
wie vor beschrieben
(Starkstromerdkabel)
Menge: 20,000 m

**02.35 NYCWY-J 4 x 95/50 mm²**
wie vor beschrieben
(Starkstromerdkabel)
Menge: 20,000 m

**02.36 NYCWY-J 4 x 120/70 mm²**
wie vor beschrieben
(Starkstromerdkabel)
Menge: 20,000 m

**02.37 NYCWY-J 4 x 185/95 mm²**
wie vor beschrieben
(Starkstromerdkabel)
Menge: 20,000 m

**02.38 H07RN-F 5x50 mm²**
*** Bedarfsposition ohne GB
wie vor beschrieben
(flexible Gummischlauchleitung)
Menge: 30,000 m

**02.39 H07RN-F 5x70 mm²**
wie vor beschrieben
(flexible Gummischlauchleitung)
Menge: 80,000 m

**02.40 H07RN-F 5x120 mm²**
wie vor beschrieben
(flexible Gummischlauchleitung)
Menge: 130,000 m

**02.41 LIYCY 5x1**
LIYCY 5x1
Steuerleitung
wie vor beschrieben
Menge: 80,000 m

**02.42 LIYCY 2x2x0,25**
LIYCY 2x2x0,25
Steuerleitung
wie vor beschrieben
Menge: 60,000 m

### Titel 03 Kabel und Leitungen erdverlegt

*Hinweis*
Diese Positionen beziehen sich auf die Lieferung und
Verlegung
von Kabel und Leitungen im bauseitigen Kabelgraben bzw.
Einzug in bauseitigem Leerohr.

**03.1 NAYY 4x240 qmm mit Aluminiumleiter liefern, verlegen**
Erdkabel NAYY 4x240 qmm mit Aluminiumleiter liefern,
verlegen

Komplett mit allem benötigtem Zubehör und
Vorbereitungsarbeiten für die Verlegung im offenen
Graben
bzw. im vorbereiteten Leerrohr einziehen.
Menge: 140,000 m

**03.2 NAYY 4x185 qmm mit Aluminiumleiter liefern, verlegen**
*** Bedarfsposition ohne GB
Erdkabel NAYY 4x185 qmm mit Aluminiumleiter liefern,
verlegen

Komplett mit allem benötigtem Zubehör und
Vorbereitungsarbeiten für die Verlegung im offenen
Graben
bzw. im vorbereiteten Leerrohr einziehen.
Menge: 160,000 m

**03.3 NAYY 4x150 qmm mit Aluminiumleiter liefern, verlegen**
Erdkabel NAYY 4x150 qmm mit Aluminiumleiter liefern,
verlegen

Komplett mit allem benötigtem Zubehör und
Vorbereitungsarbeiten für die Verlegung im offenen
Graben
bzw. im vorbereiteten Leerrohr einziehen.
Menge: 160,000 m

**03.4 Gießharzmuffe für Kabel NAYY 4x240 qmm**
Gießharzmuffe für Kabel NAYY 4x240 qmm
Komplett im Gabelgraben montieren einschl. allem
Zubehör
Menge: 2,000 Stk

**03.5 Gießharzmuffe für Kabel NAYY 4x185 qmm**
Gießharzmuffe für Kabel NAYY 4x185 qmm
Komplett im Gabelgraben montieren einschl. allem
Zubehör
Menge: 2,000 Stk

**03.6 Gießharzmuffe für Kabel NAYY 4x150 qmm**
Gießharzmuffe für Kabel NAYY 4x150 qmm
Komplett im Gabelgraben montieren einschl. allem
Zubehör
Menge: 2,000 Stk

**03.7 NYY-J 7x2,5 mm², erdverlegt**
liefern und Verlegung im bauseitgen Kabelgraben bzw. in
Leerohr einziehen
Menge: 80,000 m

**03.8 A-2Y(L)2Y 10x2x0,8, erdverlegt**
liefern und Verlegung im bauseitgen Kabelgraben bzw. in
Leerohr einziehen
Menge: 80,000 m

**03.9 Zugseil**
Zugseil in bauseits verlegtes Leerrohr einziehen bzw.
einblasen.
Menge: 360,000 m

### Titel 04 Verlegesysteme

**04.1 Elektroinstallationskanal 30 x 30**
Elektroinstallationskanal 30 x 30
als Leitungsführungskanal, bestehend aus
Unterteil,anstellbaren
Kabelhalteklammern und formschlüssigem Oberteil.
Richtungsänderungen von 90 Grad sind mit
Haubenformstücken auszuführen,offene Kanalenden sind
mit
aufsteckbaren Endplatten zu verschließen, liefern und
komplett
Montieren einschl. Montagematerial

Material: PVC hart
Befestigungsabstand: max. 0,66 m

30 mm tief, 30 mm breit
RAL 9001, cremeweiß

Fabrikat: TEHALIT
 oder gleichwertig
Menge: 10,000 lfdm

**04.2 Elektroinstallationskanal 40 x 60**
Elektroinstallationskanal 40 x 60
als Leitungsführungskanal, bestehend aus
Unterteil,anstellbaren
Kabelhalteklammern und formschlüssigem Oberteil.
Richtungsänderungen von 90 Grad sind mit
Haubenformstücken auszuführen,offene Kanalenden sind
mit
aufsteckbaren Endplatten zu verschließen, liefern und
komplett
Montieren einschl. Montagematerial

Material: PVC hart
Befestigungsabstand: max. 0,66 m

40 mm tief, 60 mm breit
RAL 9001, cremeweiß

Fabrikat: TEHALIT
 oder gleichwertig
Menge: 20,000 lfdm

**04.3 Installationsrohr PVC EN 16**
Installationsrohr PVC EN 16
Montagehilfsrohr, PVC-U mit 1 angeformten Muffe,
einschl.
Bögen, Rohr- und Abstandsschellen und
Befestigungsmaterial,
auf Putz verlegt. Komplett montiert.
Menge: 10,000 lfdm

**04.4 Installationsrohr PVC EN 20**
Installationsrohr PVC EN 20
Montagehilfsrohr, PVC-U mit 1 angeformten Muffe,
einschl.
Bögen, Rohr- und Abstandsschellen und
Befestigungsmaterial,
auf Putz verlegt. Komplett montiert.
Menge: 20,000 lfdm

**04.5 Installationsrohr PVC EN 25**
Installationsrohr PVC EN 25
Montagehilfsrohr, PVC-U mit 1 angeformten Muffe,
einschl.
Bögen, Rohr- und Abstandsschellen und
Befestigungsmaterial,
auf Putz verlegt. Komplett montiert.
Menge: 20,000 lfdm

**04.6 Alu-Rohr EN 16**
Alu-Rohr EN 16
Montagehilfsrohr, Alu einschl. Verbindungssteckmuffe,
Bögen,
Endtüllen, Rohr- und Abstandsschellen und
Befestigungsmaterial, auf Putz verlegt.
Die Abstandsschellen sind mit geschlossenen Rohrhaltern
vorzunehmen. Offene Abstandshalter werden nicht
akzeptiert.
Komplett montiert.
Menge: 10,000 lfdm

**04.7 Alu-Rohr EN 20**
Alu-Rohr EN 20
Montagehilfsrohr, Alu einschl. Verbindungssteckmuffe,
Bögen,
Endtüllen, Rohr- und Abstandsschellen und
Befestigungsmaterial, auf Putz verlegt.
Die Abstandsschellen sind mit geschlossenen Rohrhaltern
vorzunehmen. Offene Abstandshalter werden nicht
akzeptiert.
Komplett montiert.
Menge: 20,000 lfdm

**04.8 Alu-Rohr EN 25**
Alu-Rohr EN 25
Montagehilfsrohr, Alu einschl. Verbindungssteckmuffe,
Bögen,
Endtüllen, Rohr- und Abstandsschellen und
Befestigungsmaterial, auf Putz verlegt.
Die Abstandsschellen sind mit geschlossenen Rohrhaltern
vorzunehmen. Offene Abstandshalter werden nicht
akzeptiert.
Komplett montiert.
Menge: 40,000 lfdm

**04.9 Alu-Rohr EN 32**
Alu-Rohr EN 32
Montagehilfsrohr, Alu einschl. Verbindungssteckmuffe,
Bögen,
Endtüllen, Rohr- und Abstandsschellen und
Befestigungsmaterial, auf Putz verlegt.
Die Abstandsschellen sind mit geschlossenen Rohrhaltern
vorzunehmen. Offene Abstandshalter werden nicht
akzeptiert.
Komplett montiert.
Menge: 150,000 lfdm

**04.10 Metall - Kabelbahn 100**
Metall - Kabelbahn 100
feuerverzinkt, inkl. allem Zubehör wie Wandausleger
bis 210
mm, Formstücke, Schrauben, Befestigungs- und
Sicherheitsmaterial,
Breite: 300 mm
Kantenhöhe: 60 mm
komplett liefern und montieren
Menge: 60,000 lfdm

**04.11 Metall - Kabelbahn 200**
Metall - Kabelbahn 200
feuerverzinkt, inkl. allem Zubehör wie Wandausleger
bis 310
mm, Formstücke, Schrauben, Befestigungs- und
Sicherheitsmaterial,
Breite: 300 mm
Kantenhöhe: 60 mm
komplett liefern und montieren
Menge: 60,000 lfdm

**04.12 Metall - Kabelbahn 300**
Metall - Kabelbahn 300
feuerverzinkt, inkl. allem Zubehör wie Wandausleger
bis 410
mm, Formstücke, Schrauben, Befestigungs- und
Sicherheitsmaterial,
Breite: 300 mm
Kantenhöhe: 60 mm
komplett liefern und montieren
Menge: 20,000 lfdm

**04.13 Metall - Kabelbahn 400**
Metall - Kabelbahn 400
feuerverzinkt, inkl. allem Zubehör wie Wandausleger
bis 510
mm, Formstücke, Schrauben, Befestigungs- und
Sicherheitsmaterial,
Breite: 400 mm
Kantenhöhe: 60 mm
komplett liefern und montieren
Menge: 20,000 lfdm

**04.14 Trennsteg**
Trennsteg
für Metall - Kabelbahn, feuerverzinkt, inkl. allem
Zubehör wie
Schrauben, Muttern
Seitenhöhe: 60 mm
komplett liefern und montieren in zuvor beschriebene
Metall -
Kabelbahn
Menge: 30,000 lfdm

**04.15 Deckenabhängung bis 250 mm**
Deckenabhängung bis 250 mm
Mehrkosten für Deckenabhängung bis 250 mm, einschl.
allem
Zubehör wie Kopfplatte,
Klemmausleger,Befestigungsmaterial,
sonst wie vor
Menge: 20,000 Stk

**04.16 Deckenabhängung bis 450 mm**
Deckenabhängung bis 450 mm
Mehrkosten für Deckenabhängung bis 450 mm, einschl.
allem
Zubehör wie  Kopfplatte, Klemmausleger,
Befestigungsmaterial,
sonst wie vor
Menge: 20,000 Stk

**04.17 Deckenabhängung bis 1400 mm**
Deckenabhängung bis 1400 mm
Mehrkosten für Deckenabhängung bis 1400 mm, einschl.
allem
Zubehör wie Kopfplatte, Klemmausleger,
Befestigungsmaterial,
sonst wie vor
Menge: 4,000 Stk

**04.18 Steigetrasse 200**
Steigetrasse 200
feuerverzinkt,
Breite: 200 mm
Kantenhöhe: 60 mm
Sprossenabstand: 300 mm
inkl. allem Zubehör wie Wandklemmhalter, Schrauben,
Dübel,
Bügelschellen und allem erforderlichen Befestigungs-
und
Sicherheitsmaterial, komplett liefern und montiern
Menge: 24,000 lfdm

**04.19 Steigetrasse 300**
Steigetrasse 300
feuerverzinkt,
Breite: 300 mm
Kantenhöhe: 60 mm
Sprossenabstand: 300 mm
inkl. allem Zubehör wie Wandklemmhalter, Schrauben,
Dübel,
Bügelschellen und allem erforderlichen Befestigungs-
und
Sicherheitsmaterial, komplett liefern und montiern
Menge: 4,000 lfdm

**04.20 Profilschiene**
Profilschiene
mit Befestigungslöchern 9 mm, Lochabstand 100mm, Stahl,
feuerverzinkt, Schlitzbreite 12 mm, Innenhöhe 8,5 mm,
in
Teillängen bis 1 m einschl. Bügelschellen und allem
erforderlichen Befestigungs- und Sicherheitsmaterial,
komplett
liefern und montieren.
Menge: 20,000 lfdm

### Titel 05 Installationsarbeiten

**05.1 Komb. Wechselschalter, Steckd. AP, WD**
10/16 A, 250 V, für Aufputz-Montage,
spritzwassergeschützt,
Schutzart IP 44, mit Gehäuse, einschl. Anschlußklemmen
und
Befestigungsmaterial liefern. Montieren und
betriebsfertig
anschließen.
Fabrikat: JUNG oder gleichwertig.
Menge: 4,000 Stk

**05.2 Wechselkontrollschalter AP, WD**
Wechselkontrollschalter, komplett montiert und
angeschlossen.
Menge: 2,000 Stk

**05.3 Schuko-Steckdose 1-fach AP, WD**
10/16 A, 250 V, 1-fach, Flächenschalter-Programm für
Aufputz-Montage, spritzwassergeschützt, Schutzart IP
44, mit
Gehäuse, einschl. Anschlußklemmen und
Befestigungsmaterial
liefern.
Montieren und betriebsfertig anschließen, Fabrikat:
JUNG oder
gleichwertig.
Menge: 12,000 Stk

**05.4 Schuko-Steckdose 2-fach AP, WD**
wie vor beschrieben.
Menge: 4,000 Stk

**05.5 Drehstromsteckdose 16 A**
CEEtyp-Wandsteckdose, spritzwassergeschützt, Fabrikat:
Merten oder gleichwertig, Liefern und montieren und
betriebsfertig anschließen.
- Nennstrom: 16 A
- Polzahl: 5
- Leitungseinführung: PG 16
Menge: 2,000 Stk

**05.6 Steckdosenkombination, 1xCEE 16A, 2xSchuko**
MENNEKES Steckdosen-Kombination AMAXX
anschlussfertig verdrahtet
Schutzart IP44
Bestell-Nr.: 920009

Gehäuse:
1 AMAPLAST-Gehäuse 260x225 mm (HxB)
Unterteil schwarz
Oberteil elektrograu RAL 7035
seitlich anscharniert
Absicherung unter transparenter
Betätigungsklappe
Bestückung/Absicherung:
Pos.01
1 CEE-Steckdose 16A 5p 400V
1 LS-Schalter 16A 3p C
Pos.02
2 SCHUKO-Steckdosen 16A 2p+E 230V
2 LS-Schalter 16A 1p C
Pos.01-02
1 FI-Schutzschalter 40A 4p IFN=0,03A
Leitungseinführung/Anschlussmöglichkeit:
2 M 32 oben (links offen, rechts verschlossen)
2 M 32 unten(verschlossen)
je 2 M 20 oben und unten (verschlossen)
für 1 Leitung bis 5 x 10 mm²

liefern, montieren und anschliessen.
Menge: 1,000 Stck

**05.7 Steckdosenkombination, 1xCEE 32A, 1xCEE 16A, 6xSchuko**
MENNEKES Steckdosen-Kombination
anschlussfertig verdrahtet
Bestell-Nr.: 86196
Zeichnung 1-2971 Schutzart IP 44
oder gleichwertig

Gehäuse:
1 AMAPLAST-Gehäuse 520x260 mm (HxB)
Oberteil anscharniert
elektrograu RAL 7035
Absicherung unter transparenter
Betätigungsklappe (FG 14)
Bestückung/Absicherung:
Pos.01
1 CEE-Steckdose 32A 5p 400V (1276)
1 LS-Schalter 32A 3p C
Pos.02
1 CEE-Steckdose 16A 5p 400V (1385)
1 LS-Schalter 16A 3p C
Pos.03
6 SCHUKO-Steckdosen 16A 2p+E 230V
6 LS-Schalter 16A 1p B
Pos.01-03
1 FI-Schutzschalter 63A 4p IFN=0,03A
Leitungseinführung/Anschlussmöglichkeit:
2 Bohrungen für M 40 oben (links offen,
rechts verschlossen)
2 Bohrungen für M 40 unten (verschlossen)
Klemme für 2 Leitungen bis 5 x 25 mm²

liefern, montieren und anschliessen.
Menge: 1,000 Stck

**05.8 Revisionsschalter 25A**
bestehend aus: Aufbaugehäuse IP 55 mit integriertem
Drehschalter (mit Vorhängeschloss verriegelbar).
4-poliger
Lasttrennschalter für 400V/25 A. Einschl.
Verdrahtungsaufwand
und Hilfsmaterialien, voll betriebsfertig, komplett
liefern und
montieren.
Menge: 3,000 Stk

**05.9 NOT-AUS-Schalter Heizung**
10/16 A, 250 V, Rastender Ausschalter mit Beschriftung
"Heizungsnotschalter", als Schlüsselschalter mit
Glasabdeckung für unbefugtes Betätigen des Schalters,
Aufputz-Montage, mit Gehäuse, einschl. Anschlußklemmen
und
Befestigungsmaterial liefern. Montieren und
betriebsfertig
anschließen.
Fabr. Legrand oder gleichwertig
Menge: 4,000 Stk

**05.10 Pilz Sicherheitsrelais in Gehäuse**
Pilz Sicherheitsrelais in Gehäuse
Für die Anwendung einer redundanten Not-Aus-Kette mit
folgenden Anforderungen:
1 Eingangskontakt
4 Ausgangskontakte für die Abschaltung von
Wärmeerzeuger
und Regelung (z.B. zur Visualisierung)
Fabrikat: Pilz oder gleichwertig
Type: myPNOZ
Menge: 1,000 Stk

**05.11 Thermoplast-Abzweigdose**
85x85x37 mm, 12 Einführungen, Komplett liefern und
montieren, einführen, absetzen und verdrahten.
Menge: 30,000 Stk

**05.12 Kastendose 150x120 mm**
150x120 mm, mit Klemmen 18x UK 5 und 1x USLK4, komplett
liefern und montieren, einführen, absetzen und
verdrahten der
Leitungen.
Fabrikat: els oder gleichwertig
Menge: 2,000 Stk

**05.13 Montage Aussentemperaturfühler**
Montage eines beigestellten Außentemperaturfühlers
einschließlich Befestigungsmaterial und elektrischem
Anschluß.
Menge: 4,000 Stk

**05.14 Montage Standschaltschrank**
Montage eines beigestellten Standschaltschrankes,
Fabr.:
Rittal, Sockel, 100 mm hoch, B x H x T: 1200 x 2000 x
400 mm,
Schaltschrank im Heizraum ca. 6 m verschieben, auf
Betonsockel 100 mm hoch aufstellen und ausrichten, mit
Blechwinkeln oben oder seitlich an der Wand befestigen,
einschließlich Bohrungen, Dübel und sämtlichem
Befestigungsmaterial.
Menge: 3,000 Stk

**05.15 Montage Wandschaltschrank**
wie vor beschrieben, jedoch Wandschaltschrank, B x H x
T:
1000 x 1000 x 400 mm, Montagehöhe ca. 1,50 m.
Menge: 1,000 Stk

### Titel 06 Anschlussarbeiten

*Hinweis*
Anschlußarbeiten
Die nachfolgenden Positionen sind für bauseits
gestellte Geräte
zu verwenden, wenn die Anschlußarbeiten nicht im
Einheitspreis enthalten ist. Ansonsten ist im
Einheitspreis der
Materialpositionen immer das Absetzen, Anschluß und
Einführen der Kabel und Leitung in das Feldgerät oder
Schaltschrank sowie die betriebsbereite Verdrahtung
einzukalkulieren.

**06.1 Anschluss Leitung bis 4x2x0,8**
Anschluss Leitung bis 4x2x0,8
Einführen der Leitung in Verteilerkasten,
Schaltschrank oder
Feldgerät, abisolieren, flexible Adern mit
Aderendhülsen
versehen, beschriften, zugentlasten und auf Klemmen
anschliessen. Montieren einschl. sämtl. Zubehör.
Menge: 30,000 Stk

**06.2 Anschluss Leitung bis 10x2x0,8**
Anschluss Leitung bis 10x2x0,8
Einführen der Leitung in Verteilerkasten,
Schaltschrank oder
Feldgerät, abisolieren, flexible Adern mit
Aderendhülsen
versehen, beschriften, zugentlasten und auf Klemmen
anschliessen. Montieren einschl. sämtl. Zubehör.
Menge: 8,000 Stk

**06.3 Anschluss Leitung bis 7 x 2,5 mm²**
Anschluss Leitung bis 7 x 2,5 mm²
Einführen der Leitung in Verteilerkasten,
Schaltschrank oder
Feldgerät, abisolieren, flexible Adern mit
Aderendhülsen
versehen, beschriften, zugentlasten und auf Klemmen
anschliessen. Montieren einschl. sämtl. Zubehör.
Menge: 30,000 Stk

**06.4 Anschluss Leitung bis 5 x 4 mm²**
Anschluss Leitung bis 5 x 4 mm²
Einführen der Leitung in Verteilerkasten,
Schaltschrank oder
Feldgerät, abisolieren, flexible Adern mit
Aderendhülsen
versehen, beschriften, zugentlasten und auf Klemmen
anschliessen. Montieren einschl. sämtl. Zubehör.
Menge: 10,000 Stk

**06.5 Anschluss Leitung bis 5 x 6 mm²**
Anschluss Leitung bis 5 x 6 mm²
Einführen der Leitung in Verteilerkasten,
Schaltschrank oder
Feldgerät, abisolieren, flexible Adern mit
Aderendhülsen
versehen, beschriften, zugentlasten und auf Klemmen
anschliessen. Montieren einschl. sämtl. Zubehör.
Menge: 8,000 Stk

**06.6 Anschluss Leitung bis 5 x 10 mm²**
Anschluss Leitung bis 5 x 10 mm²
Einführen der Leitung in Verteilerkasten,
Schaltschrank oder
Feldgerät, abisolieren, flexible Adern mit
Aderendhülsen
versehen, beschriften, zugentlasten und auf Klemmen
anschliessen. Montieren einschl. sämtl. Zubehör.
Menge: 2,000 Stk

**06.7 Anschluss Leitung bis 5 x 16 mm²**
Anschluss Leitung bis 5 x 16 mm²
Einführen der Leitung in Verteilerkasten,
Schaltschrank oder
Feldgerät, abisolieren, flexible Adern mit
Aderendhülsen
versehen, beschriften, zugentlasten und auf Klemmen
anschliessen. Montieren einschl. sämtl. Zubehör.
Menge: 8,000 Stk

**06.8 Anschluss Leitung bis 12x2,5**
Anschluss Leitung bis 12x2,5
Einführen der Leitung in Verteilerkasten,
Schaltschrank oder
Feldgerät, abisolieren, flexible Adern mit
Aderendhülsen
versehen, beschriften, zugentlasten und auf Klemmen
anschliessen. Montieren einschl. sämtl. Zubehör.
Menge: 4,000 Stk

**06.9 Anschluss Energiekabel bis 5x35 mm²**
Anschluss Energiekabel bis 5x35 mm²
wie vor beschrieben.
Menge: 2,000 Stk

**06.10 Anschluss Energiekabel bis 5x50 mm²**
Anschluss Energiekabel bis 5x50 mm²
wie vor beschrieben.
Menge: 2,000 Stk

**06.11 Anschluss Energiekabel bis 5x70 mm²**
Anschluss Energiekabel bis 5x50 mm²
wie vor beschrieben.
Menge: 8,000 Stk

**06.12 Anschluss Energiekabel bis 5x120 mm²**
Anschluss Energiekabel bis 5x120 mm²
wie vor beschrieben.
Menge: 8,000 Stk

**06.13 Anschluss Energiekabel bis 5x150 mm²**
Anschluss Energiekabel bis 5x150 mm²
wie vor beschrieben.
Menge: 4,000 Stk

**06.14 Anschluss Energiekabel bis 5x185 mm²**
Anschluss Energiekabel bis 5x185 mm²
wie vor beschrieben.
Menge: 6,000 Stk

**06.15 Anschluss Energiekabel bis 5x240 mm²**
Anschluss Energiekabel bis 5x240 mm²
wie vor beschrieben.
Menge: 4,000 Stk

### Titel 07 Netzwerktechnik

*Hinweis*
Leitungen in PVC-Kanal verlegt, bzw. in Rohr verlegt,
bzw. auf
Kabelrinnen verlegt, bzw. in abgehängte Decke verlegt.

**07.1 Datenkabel CAT-7, 600MHz, SSTP (PiMF)**
Datenkabel CAT-7, 600MHz, SSTP (PiMF)
4 x 2 x AWG 23, Abdeckung Gesamtschirmung mind. 65%.
Liefern und betriebsfertige / fachgerechte Verlegung in
Sammelhalter, Kabelkanäle, Systemwände, Gitterrinnen,
Kabelrinnen, etc. oder In Unterflurkanäle, Rohr oder
Systemwände einziehen
z.B.: DRAKA UC600 SS23/1 4P oder gleichwertig
Menge: 320,000 lfm

**07.2 Vollgeschirmte Datenanschlussdose CAT-6**
mit 2 x Anschlussbuchsen 45 Grad Schrägausgang, UP-
Version, Kabelzuführung aus allen Richtungen in
8 x 45°-Schritten möglich, vertikale und horizontale
Einbaumöglichkeit über 4-Loch-Tragering, Zentralplatte 50 x 50mm alpinweiß, 2 x 8-polige Anschlussbuchse, Anschluss der Installationskabel über
LSA+ Klemmen, liefern und montieren. Telegärtner
AMJ45 8/8 Up/50, Cat-6+, J00020A0376 oder
gleichwertig
Menge: 8,000 Stk

**07.3 CAT-7 Datenleitungen anschließen**
CAT-7 Datenleitungen anschließen
CAT-7 Datenleitungen fachgerecht und betriebsfertig an
Datendose anschließen und montieren
Menge: 8,000 Stk

**07.4 Kupferpatchkabel CAT 7, 0,5 m**
für die Verbindungsklasse E, Meterware CAT 7
S-STP flex/26, grau, 2xRJ45-Stecker, 4 Paare, für z.B.
10/100/1000Base-T; 0,5 m

Beschreibung
S-STP Schnur 4-paarig, vollgeschirmt und PiMF, RJ45
Stecker
diensteneutral, vollbelegt für z.B. 10/100/1000 Base-T,
spezifiziert bis 300 MHz, Meterware: Kat. 7
spezifiziert bis 600
MHz, hervorragende Übertragungseigenschaften
für die Übertragungsstrecke nach Kanal E,
gemäß: ISO/IEC 11801 Stand 2000 (Draft 2001); EN 50173
Stand 2000 (Draft 2001); PR EN 50288-4.
Elektrische Eigenschaften Schnur (typisch):
· Wellenwiderstand  bei > 1MHz  100 + 15
· Wellendämpfung  bei 100MHz 25,2 dB/100m
· Wellendämpfung  bei 300MHz 36,1 dB/100m
· Wellendämpfung  bei 600MHz 44,3 dB/100m
· Nahnebensprechen  bei 100MHz 94 dB/100m
· Nahnebensprechen  bei 300MHz 86 dB/100m
· Nahnebensprechen  bei 600MHz 80 dB/100m
· Kopplungswiderstand bei  10MHz < 10 mOhm/m

Farbe: rot,blau,grün,gelb,grau

Komplett liefern
Menge: 8,000 Stk

**07.5 Kupferpatchkabel CAT 7, 1 m**
für die Verbindungsklasse E, Meterware CAT 7
S-STP flex/26, grau, 2xRJ45-Stecker, 4 Paare, für z.B.
10/100/1000Base-T; 0,5 m

Beschreibung
S-STP Schnur 4-paarig, vollgeschirmt und PiMF, RJ45
Stecker
diensteneutral, vollbelegt für z.B. 10/100/1000 Base-T,
spezifiziert bis 300 MHz, Meterware: Kat. 7
spezifiziert bis 600
MHz, hervorragende Übertragungseigenschaften
für die Übertragungsstrecke nach Kanal E,
gemäß: ISO/IEC 11801 Stand 2000 (Draft 2001); EN 50173
Stand 2000 (Draft 2001); PR EN 50288-4.
Elektrische Eigenschaften Schnur (typisch):
· Wellenwiderstand  bei > 1MHz  100 + 15
· Wellendämpfung  bei 100MHz 25,2 dB/100m
· Wellendämpfung  bei 300MHz 36,1 dB/100m
· Wellendämpfung  bei 600MHz 44,3 dB/100m
· Nahnebensprechen  bei 100MHz 94 dB/100m
· Nahnebensprechen  bei 300MHz 86 dB/100m
· Nahnebensprechen  bei 600MHz 80 dB/100m
· Kopplungswiderstand bei  10MHz < 10 mOhm/m

Farbe: rot,blau,grün,gelb,grau

Komplett liefern
Menge: 8,000 Stk

**07.6 Patchfeld Wandschrank 9 HE**
Patchfeld Wandschrank 9 HE

Grundrahmen: Geschweißter Stahlblechrahmen (1,25 mm)
Schutzklasse: IP 30
Maximale Traglast
[kg]: 40
Fronttür: Aus getöntem Sicherheitsglas und Schloss,
1-Punkt-Verriegelung, DIN-Einfachprofilzylinder, bis
180°
Öffnungswinkel, rechts oder links abklappbar (leicht
zu wechseln)
Rücktür: Abnehmbare Rückwand, mit ausbrechbarer
Kabeleinführung 150 x 56 mm und vorgestanzten Löchern
für
die Wandmontage (Schrank kann auch ohne
Rückwand montiert werden).
Seitenwände: Abnehmbar, Schlösser mit
Universalschlüssel
Befestigungsprofil: 2 Paar 19-Zoll-Vertikalprofile
vorne/hinten
mit HE-Markierungen, von innen verstellbar
Bodenplatte: Integriertes Bodenblech mit 150 x 56 mm
Bohrung,
abgedeckt mit verschiebbarer Blindplatte mit
Flügelmuttern
Dachplatte: Integriertes Dachblech mit 150 x 56 mm
Bohrung,
abgedeckt mit verschiebbarer Blindplatte mit
Flügelmuttern
Füße: (ohne)
Erdung: Flachteil-Erdungsset ab Werk montiert.
anreihbar: nein
H/B/T:  491 x 600 x 500 mm
Komplett liefern und montieren
Menge: 1,000 Stk

**07.7 Netzwerk-Patchpanel 24 Port CAT 6A 1 HE**
Netzwerk-Patchpanel 24 Port CAT 6A 1 HE

Marke: Telegärtner oder gleichwertig
Modell/Serie: 19-inch Patch Panel MPP24-HS K Cat.6A
Produktabmessungen: 48.26 x 11 x 4.4 cm; 500 Gramm
Modellnummer: J02023A0050
Farbe: Hellgrau;RAL 7035
Komplett liefern und montieren
Menge: 1,000 Stk

**07.8 Rangierpanel 19" 1HE**
Rangierpanel 19" 1HE
komplett liefern und betriebsbereit in Serverschrank
montieren
Menge: 1,000 St

**07.9 Steckdosenleiste 6x230V**
Steckdosenleiste 6x230V
- Überspannungsschutz bis 4.500 A
- Leuchtschalter
- Energiespar-Produkt aus Kunststoff
- 45 Grad-Anordnung
komplett liefern und betriebsbereit in Serverschrank
montieren
Menge: 1,000 Stk

**07.10 Switch 19 Zoll, 24 Port, 20x 10/100/1000 Mbit/s, 4x SFP**
Switch 19 Zoll, 24 Port, 20x 10/100/1000 Mbit/s, 4x SFP

Marke: D-Link oder gleichwertig
Modell/Serie: 24-Port Layer2 Smart Managed Gigabit
Switch
Produktabmessungen: 44 x 21 x 4.4 cm; 3 Kilogramm
Modellnummer: DGS-1210-24
Farbe: Schwarz
Prozessorkerne: 1
Speicher-Art: DDR3 SDRAM
Watt: 24.1 Watt
Gewicht 3 kg
Komplett liefern und montieren
Menge: 1,000 Stk

**07.11 Vorkonfiguration Switch inkl. Dokumentation**
Menge: 2,000 Stk

**07.12 Kabelmarker**
für Kabel mit Durchmesser von 0 - 11 mm, einschl.
abriebfester
Beschriftung,
wie PHOENIX CONTACT
Menge: 8,000 Stk

**07.13 Erstellen Messprotokoll CAT und LWL Kabel**
über die Dämpfung, Kapazität, Übersprechen etc. für
jedes
Adernpaar
im CU-Datenkabel und LWL Kabel, nach EN 50173
Anzubieten für das gesamte Netzwerk.
Menge: 1,000 Psch

### Titel 08 Schwachstrominstallation

*Hinweis*
Installationskabel AP Verlegung
Leitungen in PVC-Kanal verlegt, bzw. in Rohr verlegt,
bzw. auf
Kabelrinnen verlegt, bzw. in abgehängte Decke verlegt.

**08.1 J-Y(St)Y 2 x 2 x 0,6**
J-Y(St)Y  2 x 2 x 0,6
wie vor beschrieben
(Fernmeldeleitung)
Menge: 20,000 m

**08.2 J-Y(St)Y 4 x 2 x 0,6**
J-Y(St)Y  4 x 2 x 0,6
wie vor beschrieben
(Fernmeldeleitung)
Menge: 20,000 m

**08.3 J-Y(ST)Y 2 x 2 x 0,8**
J-Y(ST)Y 2 x 2 x 0,8
wie vor beschrieben
(Fernmeldeleitung)
Menge: 100,000 m

**08.4 J-Y(ST)Y 4 x 2 x 0,8**
J-Y(ST)Y 4 x 2 x 0,8
wie vor beschrieben
(Fernmeldeleitung)
Menge: 200,000 m

**08.5 J- Y(ST)Y 10 x 2 x 0,8**
J- Y(ST)Y 10 x 2 x 0,8
wie vor beschrieben
(Fernmeldeleitung)
Menge: 10,000 m

**08.6 Verteilerkasten 4x20 DA**
Verteilerkasten 4x20 DA
für Fernmeldeanlagen, AP-Montage, kompl. mit
Aufputzhaube
und Montageplatte zum Einbau für 4 Anschlußleisten 20
DA
kompl. mit sämtl. Zubehör, ohne Anschlußleisten und
ohne
Verdrahtung,
Typ: QUANTE VKA
oder gleichwertig
Menge: 1,000 Stk

**08.7 Leiste LSA-plus**
Leiste LSA-plus
bis 20 DA liefern u. im Verteiler VK montiert, einschl.
LSA-Wanne, einschließlich Anschluß und Verdrahtung,
Menge: 1,000 Stk

### Titel 09 Beleuchtung

**09.1 Feuchtraumleuchte 1x18W,LED, Prismenwanne, IP54**
Feuchtraumleuchte 1x18W, LED, Prismenwanne, IP54
Feuchtraumleuchte mit oktagonförmiger Prismenwanne.
Leuchtenkörper aus glasfaserverstärktem Polyester
hellgrau mit
innenliegenden Wannenverschlüssen, Kunststoffwanne mit
lichttechnisch wirksamen Prismen aus PMMA. Geeignet für
Feuchträume.

Bestückung: 1 x LED Röhre 18 Watt 2500 Lumen, 4000
Kelvin
Abmessungen: ca. 1255x110x100 mm
CE, IP54, SK I, D, Innenbereich

Einschl. Befestigungsmaterial und Anschluss der
Leuchte,
sowie Verschaltung mit Tast- oder Wechselschalter.
Menge: 4,000 Stk

**09.2 Feuchtraumleuchte 2x24W, LED, Prismenwanne, IP54**
Feuchtraumleuchte 2x24W,LED,  Prismenwanne, IP54
Feuchtraumleuchte mit oktagonförmiger Prismenwanne,
2-flammig. Leuchtenkörper aus glasfaserverstärktem
Polyester
hellgrau mit innenliegenden Wannenverschlüssen,
Kunststoffwanne mit lichttechnisch wirksamen Prismen
aus
PMMA. Geeignet für Feuchträume.

Bestückung: 2 x LED Röhre 28 Watt 4200 Lumen, 4000
Kelvin
Abmessungen: ca. 1600x195x92 mm
CE, IP54, SK I, D, Innenbereich

Einschl. Befestigungsmaterial und Anschluß der
Leuchte, sowie
Verschaltung mit Tast- oder Wechselschalter.
Menge: 12,000 Stk

**09.3 Kettenabhängung für Einzelleuchten**
Kettenabhängung für Einzelleuchten
mit Aufhänger und Befestigungsmaterial, Länge bis ca.
2 m.
Menge: 8,000 Stk

### Titel 10 Erdung/Potentialausgleich

**10.1 Anschluß an metallische Konstruktion**
Anschluss metallischer Komponenten in den
Potentialausgleich,
wie Lüftungskanäle, Kabelrinnen, Heizungsrohre,
Metallständer,
Fassadenteile inkl. Montagematerial wie Kabelschuhe,
Bezeichnungsschilder, Erdungsschellen, Schrauben.
Menge: 16,000 Stk

**10.2 Potentialausgleichsschiene**
Potentialausgleichsschiene VDE 0100 mit Abdeckklappe
aus
Kunststoff, Anschluß von 1 Rundstahl bis 10 mm
Durchmesser,
1 Flachstahl bis 30 mm x 3,5 mm und bis zu 8 Leiter je
25 mm²
, mit allem erforderlichem Befestigungsmaterial,
komplett liefern
und montieren
Menge: 4,000 Stk

**10.3 Erdbandschelle, R 1/8 - 1 1/2"**
Anschluß 2x16 qmm. Komplett liefern und montieren
Menge: 10,000 Stk

**10.4 Erdbandschelle, R 2 - 4"**
wie vor beschrieben.
Menge: 10,000 Stk

**10.5 Flex. Überbrückung 16 qmm**
überbrücken von Dehnfugen, Kreuzungen etc. mit
Kabelschuhe,
rostfreie Schrauben,
komplett liefern und montieren, inkl. Bohrungen,
Bezeichnung
Menge: 18,000 Stk

**10.6 NYM-J 1x10 mm²**
wie vor beschrieben
Menge: 100,000 m

**10.7 NYM-J 1x16 mm²**
wie vor beschrieben
Menge: 200,000 m

**10.8 NYY-J 1x35 mm²**
wie vor beschrieben
Menge: 20,000 m

**10.9 NYY-J 1x50 mm²**
wie vor beschrieben
Menge: 20,000 m

**10.10 Messen, Prüfen Potentialausgleich**
Gemessene Widerstandswerte auflisten einschl.
Prüfbereicht
DIN 48 831, Anlagenbeschreibung DIN 48830 und
Bestandszeichnung DIN 48820 in 3-facher Ausführung.
Menge: 4,000 Stk

### Titel 11 Kernbohrung, Brandschott

**11.1 Kernbohrung, d=50 mm**
Kernbohrung, d=50 mm
in Stahlbeton mit normalem Stahlanteil. Anzubieten als
Einheitspreis pro Kernbohrung. Es ist von einer
mittleren
Wandstärke von 30 cm auszugehen.
Einschl.:
- Einrichten und Räumen der Baustelle,
  An- und Abfahrtskosten und sämtl.
  Nebenkosten.
- Umsetzen
- Absaugen des Oberflächenspülwassers
- Stahlzuschlag
Menge: 4,000 Stk

**11.2 Kernbohrung, d=80 mm**
Kernbohrung, d=80 mm
in Stahlbeton mit normalem Stahlanteil. Anzubieten als
Einheitspreis pro Kernbohrung. Es ist von einer
mittleren
Wandstärke von 30 cm auszugehen.
Einschl.:
- Einrichten und Räumen der Baustelle,
  An- und Abfahrtskosten und sämtl.
  Nebenkosten.
- Umsetzen
- Absaugen des Oberflächenspülwassers
- Stahlzuschlag
Menge: 4,000 Stk

**11.3 Kernbohrung, d=100 mm**
Kernbohrung, d=100 mm
in Stahlbeton mit normalem Stahlanteil. Anzubieten als
Einheitspreis pro Kernbohrung. Es ist von einer
mittleren
Wandstärke von 30 cm auszugehen.
Einschl.:
- Einrichten und Räumen der Baustelle,
  An- und Abfahrtskosten und sämtl.
  Nebenkosten.
- Umsetzen
- Absaugen des Oberflächenspülwassers
- Stahlzuschlag
Menge: 10,000 Stk

**11.4 Brandschotte bis Öffnungsgröße 0,01 qm.**
Brandschotte bis Öffnungsgröße 0,01 qm.
Bezeichnungsschild mit Angaben der Bauartzulassung und
der
Installationsfirma.
Komplett liefern und montieren
Menge: 6,000 Stk

### Titel 12 Sonstiges

**12.1 Koordination mit Netzbetreiber**
Koordination mit Netzbetreiber
Vom Netzbetreiber sind Genehmigungen für die
Messchränke
einzuholen und der Aufbau abzustimmen. Weiter sind
Demontage, Wiedermontage der vorhandenen Stromzähler
von
bestehenden Zählerplätzen in den neuen Zählerschrank
sowie
die teilw. Abmeldung und Neuanmeldung der Stromzähler
von
Wechselstrom-, Drehstrom-, Zweirichtungszähler oder
Lastprofilzähler sind in dieser Position
einzukalkulieren.
Menge: 1,000 Stk

**12.2 Koordinationsgespräche Leitungsverlegung**
Für die Koordination und Baubesprechungen der
bauseitigen
Kabelzugpläne anderer Gewerke und Festlegungen von
Leitungs- und Kabelverlegesysteme sind regelmäßige
Besprechungstermin mit Bauherr, Planer und bauseitige
Firmen
einzuplanen.
Menge: 1,000 psch

**12.3 Revisionsunterlagen**
Revisionsunterlagen in dreifacher Ausfertigung, sauber
und
übersichtlich im Ordner zusammengestellt oder in
gebundener
Form, beschriftet mit Inhaltsverzeichnis und
Unterteilungen/Trennblättern. Vorlage und Freigabe bei
der
Bauleitung, bestehend aus:
- Inhaltsverzeichnis und Unterteilungen
- Bedienungsanleitung mit Hinweisen für Inbetriebnahme,
Betrieb, Störungsbehebung und Außerbetriebssetzung
- Kabellisten
- Klemmenpläne
- Stromlaufpläne
- Mess- und Einregulierungsprotokolle
- Wartungsanweisungen mit Angaben der erforderlichen
Wartungszyklen
Menge: 1,000 Psch

**12.4 Inbetriebnahme und Einweisung**
Inbetriebnahme und Einweisung
Die Inbetriebnahme umfaßt:
- vollständiger Funktionsnachweis der angebotenen
Anlagenteile
- Übergabe eines Abnahmeberichtes
- Protokollierung der Inbetriebnahme
Die Protokolle sind in 3- facher Ausfertigung
vorzulegen

Einweisung
Das Bedienungspersonal des Nutzers ist vom
Auftragnehmer zu
schulen und in alle für die Funktion der Anlage
wichtigen
Abläufe einzuweisen.
Menge: 1,000 Psch

**12.5 Prüfung und Abnahme**
Prüfung und Abnahme
Alle Bauteile und Anlagen nach VDE 0100 und VDE 0108
Prüfen, Protokolle erstellen und im Ordner dem Bauherr
übergeben
Menge: 1,000 Psch

### Titel 13 Stundenlohnarbeiten

*Hinweis*
Stundenlohnarbeiten
Für unvorhersehbare Arbeiten sowie für Arbeiten, die
auf Antrag
der Bauleitung zusätzlich geleistet werden, sind
nachfolgende
Stundensätze einzutragen. Sie dürfen nur mit
ausdrücklicher
Genehmigung der Bauleitung ausgeführt werden.
Unterbleibt
die vorherige Absprache mit der Bauleitung, so kann
diese die
Anerkenntnis von bereits ausgeführten
Stundenlohnarbeiten
verweigern.

Alle Stundenlohnarbeiten sind grundsätzlich nur gegen
Nachweis und Unterschrift der Bauleitung auszuführen.

Die Stundensätze verstehen sich einschl. aller
Nebenkosten

wie - Fahrtkosten
 - Rüstzeiten
 - Auslösungen
 - Schmutzzulagen
 - Übernachtungskosten usw.

Vergütet werden nur die Zeiten der tatsächlichen
Arbeit an der
Anlage, nicht jedoch Rüstzeiten, Fahrzeiten usw.

Es werden nur die Stundensätze der für die jeweilige
Tätigkeit
notwendigen Qualifikationsstufen vergütet, auch wenn
die
Arbeiten von höherqualifiziertem Personal erledigt
wurden.

Es sind arbeitstäglich prüfbare Nachweise vorzulegen
mit
mindestens folgenden Angaben:
1. Name und Qualifikation der Mitarbeiter
2. Genaue Beschreibung der ausgeführten Arbeiten
3. Datums- und Ortsangabe
4. Beginn und Ende der ausgeführten Arbeiten
(Tageszeit)
5. Auflistung der benötigten Materialien

Nachweise, die verspätet bzw. unvollständig vorgelegt
werden,
können vom AG abgelehnt werden und werden dann nicht
vergütet.

Für den Fall, daß der Bieter kein Personal in einer
oder
mehreren der aufgeführten Qualifikationsstufen
beschäftigt, ist
der Stundensatz einzutragen, der bei Ausführung der den
Qualifikationsstufen entsprechenden Arbeiten durch
höherqualifiziertes Personal angeboten wird

**13.1 Mittellohn**
Anzubieten ist ein gemittelter
Stundenverrechnungssatz, der
sämtliche Aufwendungen enthält, wie z. B. Lohn- und
Gehaltsnebenkosten (Tariflöhne einschl. etwaiger Lohnzulagen, Lohnzuschlägen und vermögenswirksamer
Leistungen), die Lohn- und Gehaltsnebenkosten (z.B.
Auslösungen, Wegegelder, Wegzeitentschädigungen,
Fahrtkostenerstattung), die SOZ-Kosten, ggf.
Winterbauumlagen, die Gemeinkostenanteile sowie Gewinn,
jedoch ohne Umsatzsteuer. Sämtliche Zuschläge für
Arbeiten
an Sonn- und Feiertagen, Samstagen und Nachtarbeit sind
einzurechnen.
Menge: 50,000 h

USt %: 19,00
